# Massive Ziegel(eck)blende als Fertigteil
Leistungsbeschreibung (GAEB DA XML 3.2, DA81)
Projekt: HH
Währung: EUR
Erstellt mit: HH GAEB Generator, 10.03.2026

## 1 Massive Ziegel(eck)blende als Fertigteil

### Titel 01 Massive Ziegel(eck)blende als Fertigteil

**01.0001 Massive Ziegel(eck)blende als Fertigteil**
Liefern und einbauen einer gedämmten Ziegelblende für Stahlbetonwände und -stützen als Vorsatzschale mit werksseitiger Dämmung WLG 035 und integrierten V4A-Flachstahlnkern zum Einbetonieren in das Stahlbetonelement.

Stärke = 60 mm, mit Bewehrung und V4A-Anker nach DIN.

Höhe = ________________  Breite = _________________

(Bei Eckblenden zusätzlich Tiefe des Schenkels.)

Tiefe = ____________________

Bestellung / Herstellung nur mit genauer technischer Zeichnung und Abstimmung mindestens 3 Wochen vor Bedarf.
Nach Angaben des Herstellers liefern und verlegen.

Hersteller:
Hörl & Hartmann Ziegeltechnik GmbH & Co. KG
Pellheimer Straße 17
85221 Dachau
Tel: 08131-555-0
Fax: 08131-555-1299
Menge: 0,000 lfm
