# PFZ Planfüllziegel Systemwand
Leistungsbeschreibung (GAEB DA XML 3.2, DA81)
Projekt: HH
Währung: EUR
Erstellt mit: HH GAEB Generator, 10.03.2026

## 1 PFZ Planfüllziegel Systemwand

### Titel 01 PFZ Planfüllziegel Systemwand

**01.0001 PFZ Planfüllziegel Systemwand d = 175 mm**
PFZ Planfüllziegel Systemwand
Wanddicke d = 175 mm
Plangeschliffener Hochlochziegel, Porosierung der Ziegel mit Sägemehl aus unbehandeltem Fichtenholz.

Herstellen von Elementmauerwerk, laut Montageplan, lot- und fluchtgerecht in allen Geschossen aus PFZ Planfüllziegel Systemwand nach Zulassung Z-17.4-1276.
Die Elemente sind entsprechend der Montageanleitung des Herstellers zu versetzen, unter Verwendung zugehöriger System- und Ergänzungsziegel.

Elementmauerwerk, mörtelfreie Stoßfugenverzahnung,
Abrechnung nach tatsächlich gelieferter Wandfläche.

Verfüllbeton in gesonderter Position.

Rohdichteklasse  0,8 kg/dm3 (unverfüllt)
Festigkeitsklasse  8
Rechenwert der Wärmeleitzahl  λR = 0,96 W/(mK) (verfüllt)
Bewertetes Schalldämmmaß Rw,bau,ref = 56,9 dB (verfüllt)
Charakt. Mauerwerksdruckfestigkeit fk = 4,4 MN/m²

Geeignet für Erdbebenzonen nach DIN 4149  0-3

Hersteller:
Hörl & Hartmann Ziegeltechnik GmbH & Co. KG
Pellheimer Straße 17
85221 Dachau
Tel: 08131-555-0
Fax: 08131-555-1299
Menge: 0,000 m2

**01.0002 PFZ Planfüllziegel Systemwand d = 240 mm**
PFZ Planfüllziegel Systemwand
Wanddicke d = 240 mm
Plangeschliffener Hochlochziegel, Porosierung der Ziegel mit Sägemehl aus unbehandeltem Fichtenholz.

Herstellen von Elementmauerwerk, laut Montageplan, lot- und fluchtgerecht in allen Geschossen aus PFZ Planfüllziegel Systemwand nach Zulassung Z-17.4-1276.
Die Elemente sind entsprechend der Montageanleitung des Herstellers zu versetzen, unter Verwendung zugehöriger System- und Ergänzungsziegel.

Elementmauerwerk, mörtelfreie Stoßfugenverzahnung,
Abrechnung nach tatsächlich gelieferter Wandfläche.

Verfüllbeton in gesonderter Position.

Rohdichteklasse  0,8 kg/dm3 (unverfüllt)
Festigkeitsklasse  8
Rechenwert der Wärmeleitzahl  λR = 0,96 W/(mK) (verfüllt)
Bewertetes Schalldämmmaß Rw,bau,ref = 60,8 dB (verfüllt)
Charakt. Mauerwerksdruckfestigkeit fk = 4,4 MN/m²

Geeignet für Erdbebenzonen nach DIN 4149  0-3

Hersteller:
Hörl & Hartmann Ziegeltechnik GmbH & Co. KG
Pellheimer Straße 17
85221 Dachau
Tel: 08131-555-0
Fax: 08131-555-1299
Menge: 0,000 m2
