# Planfüllziegel „HAZ“ - Höhenausgleichsziegel
Leistungsbeschreibung (GAEB DA XML 3.2, DA81)
Projekt: HH
Währung: EUR
Erstellt mit: HH GAEB Generator, 10.03.2026

## 1 Planfüllziegel „HAZ“ - Höhenausgleichsziegel

### Titel 01 Planfüllziegel „HAZ“ - Höhenausgleichsziegel

**01.0001 Planfüllziegel “HAZ”, d = 240 mm**
Planfüllziegel Höhenausgleichsziegel
Wanddicke d = 240 mm
Plangeschliffener Hochlochziegel, Porosierung der Ziegel mit Sägemehl aus unbehandeltem Fichtenholz.

Herstellen von Mauerwerk lot- und fluchtgerecht mit dem Planfüllziegel Höhenausgleichsziegel als System-Ergänzungsprodukt.
Die Ziegel sind entsprechend der Leistungsbeschreibung
mit Dünnbettmörtel, entsprechend der Zulassung Z-17.1-688 und der DIN EN 1996 zu vermauern. Fehlstellen in Stoß- und Lagerfuge sind mit Mörtel zu verstreichen. Die Ziegel sind vor dem Verfüllen ausreichend vorzunässen.

Füllbeton ≥ C20/25
Konsistenzklasse ≥ F4
Größtkorn 8-16 mm

Mauerwerk, mörtelfreie Stoßfugenverzahnung, Dünnbettmörtel.

Rohdichteklasse  0,8 kg/dm3
Druckfestigkeitsklasse 12
Rechenwert der Wärmeleitzahl  λR = 0,96 W/(mK)
Bewertetes Schalldämmmaß Rw = 60,8 dB
Charakt. Mauerwerksdruckfestigkeit fk = 4,7 MN/m²

Geeignet für Erdbebenzonen nach DIN 4149  0-3

Hersteller:
Hörl & Hartmann Ziegeltechnik GmbH & Co. KG
Pellheimer Straße 17
85221 Dachau
Tel: 08131-555-0
Fax: 08131-555-1299
Menge: 0,000 m
