# Planziegel (EB) 1,2/12 Zul.-Nr. Z-17.11-1250
Leistungsbeschreibung (GAEB DA XML 3.2, DA81)
Projekt: HH
Währung: EUR
Erstellt mit: HH GAEB Generator, 10.03.2026

## 1 Planziegel (EB) 1,2/12 Zul.-Nr. Z-17.11-1250

### Titel 01 Planziegel (EB) 1,2/12 Zul.-Nr. Z-17.11-1250

**01.0001 Planziegel (EB) 1,2/12 d = 115 mm; 6 DF (372/115/249 mm)**
Planziegel (EB) 1,2/12
Wanddicke d = 115 mm
Plangeschliffener Hochlochziegel, Porosierung der Ziegel mit Sägemehl aus unbehandeltem Fichtenholz; Baustoffklasse A1.

Herstellen von Mauerwerk lot- und fluchtgerecht in allen Geschossen aus Planziegel (EB) 1,2/12 nach allgemeiner Bauartgenehmigung Z-17.11-1250.

Die Ziegel sind entsprechend der Leistungsbeschreibung mit Dünnbettmörtel gedeckelt, entsprechend der allgemeinen Bauartgenehmigung Z-17.11-1250 und der DIN EN 1996 zu vermauern, unter Verwendung zugehöriger System- und Ergänzungsziegel. Fehlstellen in Stoß- und Lagerfuge sind mit Mörtel zu verstreichen.

Mauerwerk, mörtelfreie Stoßfugenverzahnung, Dünnbettmörtel gedeckelt.

Rohdichteklasse  1,2 kg/dm3
Druckfestigkeitsklasse  12
Rechenwert der Wärmeleitzahl  λR = 0,50 W/(mK)
Schalldämmmaß Rw  = 45,1 dB
Charakteristische Mauerwerksdruckspannung fk = 6,7 MN/m²

Geeignet für Erdbebenzonen nach DIN 4149  0-1

Hersteller:
Hörl & Hartmann Ziegeltechnik GmbH & Co. KG
Pellheimer Straße 17
85221 Dachau
Tel: 08131-555-0
Fax: 08131-555-1299
Menge: 0,000 m2

**01.0002 Planziegel (EB) 1,2/12 d = 175 mm; 9 DF (372/175/249 mm)**
Planziegel (EB) 1,2/12
Wanddicke d = 175 mm
Plangeschliffener Hochlochziegel, Porosierung der Ziegel mit Sägemehl aus unbehandeltem Fichtenholz; Baustoffklasse A1.

Herstellen von Mauerwerk lot- und fluchtgerecht in allen Geschossen aus Planziegel (EB) 1,2/12 nach allgemeiner Bauartgenehmigung Z-17.11-1250.

Die Ziegel sind entsprechend der Leistungsbeschreibung mit Dünnbettmörtel gedeckelt, entsprechend der allgemeinen Bauartgenehmigung Z-17.11-1250 und der DIN EN 1996 zu vermauern, unter Verwendung zugehöriger System- und Ergänzungsziegel. Fehlstellen in Stoß- und Lagerfuge sind mit Mörtel zu verstreichen.

Mauerwerk, mörtelfreie Stoßfugenverzahnung, Dünnbettmörtel gedeckelt.

Rohdichteklasse  1,2 kg/dm3
Druckfestigkeitsklasse  12
Rechenwert der Wärmeleitzahl  λR = 0,50 W/(mK)
Schalldämmmaß Rw  = 50,0 dB
Charakteristische Mauerwerksdruckspannung fk = 6,7 MN/m²

Geeignet für Erdbebenzonen nach DIN 4149  0+1+2+3

Hersteller:
Hörl & Hartmann Ziegeltechnik GmbH & Co. KG
Pellheimer Straße 17
85221 Dachau
Tel: 08131-555-0
Fax: 08131-555-1299
Menge: 0,000 m2

**01.0003 Planziegel (EB) 1,2/12 d = 240 mm; 12 DF (372/240/249 mm)**
Planziegel (EB) 1,2/12
Wanddicke d = 240 mm
Plangeschliffener Hochlochziegel, Porosierung der Ziegel mit Sägemehl aus unbehandeltem Fichtenholz; Baustoffklasse A1.

Herstellen von Mauerwerk lot- und fluchtgerecht in allen Geschossen aus Planziegel (EB) 1,2/12 nach allgemeiner Bauartgenehmigung Z-17.11-1250.

Die Ziegel sind entsprechend der Leistungsbeschreibung mit Dünnbettmörtel gedeckelt, entsprechend der allgemeinen Bauartgenehmigung Z-17.11-1250 und der DIN EN 1996 zu vermauern, unter Verwendung zugehöriger System- und Ergänzungsziegel. Fehlstellen in Stoß- und Lagerfuge sind mit Mörtel zu verstreichen.

Mauerwerk, mörtelfreie Stoßfugenverzahnung, Dünnbettmörtel gedeckelt.

Rohdichteklasse  1,2 kg/dm3
Druckfestigkeitsklasse  12
Rechenwert der Wärmeleitzahl  λR = 0,50 W/(mK)
Schalldämmmaß Rw  = 53,8 dB
Charakteristische Mauerwerksdruckspannung fk = 6,7 MN/m²

Geeignet für Erdbebenzonen nach DIN 4149  0+1+2+3

Hersteller:
Hörl & Hartmann Ziegeltechnik GmbH & Co. KG
Pellheimer Straße 17
85221 Dachau
Tel: 08131-555-0
Fax: 08131-555-1299
Menge: 0,000 m2
