# SILVACOR HAZ - Höhenausgleichsziegel
Leistungsbeschreibung (GAEB DA XML 3.2, DA81)
Projekt: HH
Währung: EUR
Erstellt mit: HH GAEB Generator, 09.03.2026

## 1 SILVACOR HAZ - Höhenausgleichsziegel

### Titel 01 SILVACOR HAZ - Höhenausgleichsziegel

**01.0001 SILVACOR HAZ, d = 365 mm**
SILVACOR Höhenausgleichsziegel
Wanddicke d = 365 mm
Plangeschliffener Hochlochziegel, Porosierung der Ziegel mit Sägemehl aus unbehandeltem Fichtenholz mit integrierter Füllung aus sortenreinen Nadelholzfasern.

Herstellen von Mauerwerk lot- und fluchtgerecht mit dem SILVACOR Höhenausgleichsziegel als System-Ergänzungsprodukt.
Die Ziegel sind entsprechend der Leistungsbeschreibung
mit Dünnbettmörtel gedeckelt, entsprechend der Zulassung Z-17.21-1282 und der DIN EN 1996 zu vermauern.

Mauerwerk, mörtelfreie Stoßfugenverzahnung, Dünnbettmörtel gedeckelt.

Rohdichteklasse  0,75 kg/dm3
Druckfestigkeitsklasse 12
Rechenwert der Wärmeleitzahl  λR = 0,075 W/(mK)
Bewertetes Schalldämmmaß Rw,bau,ref = 52,4 dB
Charakt. Mauerwerksdruckfestigkeit fk = 6,5 MN/m²

Geeignet für Erdbebenzonen nach DIN 4149  0-3

Hersteller:
Hörl & Hartmann Ziegeltechnik GmbH & Co. KG
Pellheimer Straße 17
85221 Dachau
Tel: 08131-555-0
Fax: 08131-555-1299
Menge: 0,000 m

**01.0002 SILVACOR HAZ, d = 425 mm 7 DF (247/425/124 mm)**
SILVACOR Höhenausgleichsziegel
Wanddicke d = 425 mm
Plangeschliffener Hochlochziegel, Porosierung der Ziegel mit Sägemehl aus unbehandeltem Fichtenholz mit integrierter Füllung aus sortenreinen Nadelholzfasern.

Herstellen von Mauerwerk lot- und fluchtgerecht mit dem SILVACOR Höhenausgleichsziegel als System-Ergänzungsprodukt.
Die Ziegel sind entsprechend der Leistungsbeschreibung
mit Dünnbettmörtel gedeckelt, entsprechend der Zulassung Z-17.21-1282 und der DIN EN 1996 zu vermauern.
Mauerwerk, mörtelfreie Stoßfugenverzahnung, Dünnbettmörtel gedeckelt.

Rohdichteklasse  0,75 kg/dm3
Druckfestigkeitsklasse 12
Rechenwert der Wärmeleitzahl  λR = 0,075 W/(mK)
Bewertetes Schalldämmmaß Rw,bau,ref =  ≥ 48,0 dB
Charakt. Mauerwerksdruckfestigkeit fk = 6,5 MN/m²

Geeignet für Erdbebenzonen nach DIN 4149  0-3

Hersteller:
Hörl & Hartmann Ziegeltechnik GmbH & Co. KG
Pellheimer Straße 17
85221 Dachau
Tel: 08131-555-0
Fax: 08131-555-1299
Menge: 0,000 m
