# HH
Leistungsbeschreibung (GAEB DA XML 3.2, DA81)
Währung: EUR
Erstellt mit: HH GAEB Generator, 10.03.2026

## 1

### Titel 01

**01.0001 UNIPOR Verfüll-Planziegel 0,8/12 d = 175 mm; 9 DF (372/175/249 mm)**
UNIPOR Verfüll-Planziegel 0,8/12
Wanddicke d = 175 mm
Porosierung der Ziegel mit Sägemehl aus unbehandeltem Fichtenholz.
Herstellen von Mauerwerk lot- und fluchtgerecht in allen Geschossen aus Verfüll-Planziegel 0,8/12 nach bauaufsichtlicher Zulassung Z-17.1-688.
Die Ziegel sind entsprechend der Leistungsbeschreibung
mit Dünnbettmörtel, entsprechend dem Zulassungsbescheid Z-17.1-688 und der DIN EN 1996 zu vermauern.
Mauerwerk, mörtelfreie Stoßfugenverzahnung, Dünnbettmörtel
Die Ziegel vor dem Verfüllen ausreichend vornässen.

Rohdichteklasse verfüllt  2,0 kg/dm3
(Füllbeton C16/20; 0-8 Konsistenz F3 - 5)

Rohdichteklasse unverfüllt  0,8 kg/dm3
Druckfestigkeitsklasse  12
Rechenwert der Wärmeleitzahl  λR = 0,96 W/(mK)
Charakteristische Mauerwerksdruckfestigkeit fk = 4,7 MN/m²

Hersteller:
Hörl & Hartmann Ziegeltechnik GmbH & Co. KG
Pellheimer Straße 17
85221 Dachau
Tel: 08131-555-0
Fax: 08131-555-1299
Menge: 0,000 m2

**01.0002 UNIPOR Verfüll-Planziegel 0,8/12 d = 240 mm; 12 DF (372/240/249 mm)**
UNIPOR Verfüll-Planziegel 0,8/12
Wanddicke d = 240 mm
Porosierung der Ziegel mit Sägemehl aus unbehandeltem Fichtenholz.
Herstellen von Mauerwerk lot- und fluchtgerecht in allen Geschossen aus Verfüll-Planziegel 0,8/12 nach bauaufsichtlicher Zulassung Z-17.1-688.
Die Ziegel sind entsprechend der Leistungsbeschreibung
mit Dünnbettmörtel, entsprechend dem Zulassungsbescheid Z-17.1-688 und der DIN EN 1996 zu vermauern.
Mauerwerk, mörtelfreie Stoßfugenverzahnung, Dünnbettmörtel
Die Ziegel vor dem Verfüllen ausreichend vornässen.

Rohdichteklasse verfüllt  2,0 kg/dm3
(Füllbeton C16/20; 0-8 Konsistenz F3 - 5)

Rohdichteklasse unverfüllt  0,8 kg/dm3
Druckfestigkeitsklasse  12
Rechenwert der Wärmeleitzahl  λR = 0,96 W/(mK)
Charakteristische Mauerwerksdruckfestigkeit fk = 4,7 MN/m²

Hersteller:
Hörl & Hartmann Ziegeltechnik GmbH & Co. KG
Pellheimer Straße 17
85221 Dachau
Tel: 08131-555-0
Fax: 08131-555-1299
Menge: 0,000 m2

**01.0003 UNIPOR Verfüll-Planziegel 0,8/12 d = 300 mm; 15 DF (372/300/249 mm)**
UNIPOR Verfüll-Planziegel 0,8/12
Wanddicke d = 300 mm
Porosierung der Ziegel mit Sägemehl aus unbehandeltem Fichtenholz.
Herstellen von Mauerwerk lot- und fluchtgerecht in allen Geschossen aus Verfüll-Planziegel 0,8/12 nach bauaufsichtlicher Zulassung Z-17.1-688.
Die Ziegel sind entsprechend der Leistungsbeschreibung
mit Dünnbettmörtel, entsprechend dem Zulassungsbescheid Z-17.1-688 und der DIN EN 1996 zu vermauern.
Mauerwerk, mörtelfreie Stoßfugenverzahnung, Dünnbettmörtel
Die Ziegel vor dem Verfüllen ausreichend vornässen.

Rohdichteklasse verfüllt  2,0 kg/dm3
(Füllbeton C16/20; 0-8 Konsistenz F3 - 5)

Rohdichteklasse unverfüllt  0,8 kg/dm3
Druckfestigkeitsklasse  12
Rechenwert der Wärmeleitzahl  λR = 0,96 W/(mK)
Charakteristische Mauerwerksdruckfestigkeit fk = 4,7 MN/m²

Hersteller:
Hörl & Hartmann Ziegeltechnik GmbH & Co. KG
Pellheimer Straße 17
85221 Dachau
Tel: 08131-555-0
Fax: 08131-555-1299
Menge: 0,000 m2
