# WS09 CORISO PLUS Systemwand
Leistungsbeschreibung (GAEB DA XML 3.2, DA81)
Projekt: HH
Währung: EUR
Erstellt mit: HH GAEB Generator, 10.03.2026

## 1 WS09 CORISO PLUS Systemwand

### Titel 01 WS09 CORISO PLUS Systemwand

**01.0001 WS09 CORISO PLUS Systemwand d = 300 mm**
WS09 CORISO PLUS Systemwand
Wanddicke d = 300 mm
Plangeschliffener Hochlochziegel, Porosierung der Ziegel mit Sägemehl aus unbehandeltem Fichtenholz mit integrierter mineralischer, nicht brennbarer Dämmstofffüllung;
Baustoffklasse A1.

Herstellen von Elementmauerwerk, laut Montageplan, lot- und fluchtgerecht in allen Geschossen aus WS09 CORISO PLUS Systemwand nach Zulassung Z-17.4-1254.
Die Elemente sind entsprechend der Montageanleitung des
Herstellers zu versetzen, unter Verwendung zugehöriger System- und Ergänzungsziegel.
Elementmauerwerk, mörtelfreie Stoßfugenverzahnung,
Abrechnung nach tatsächlich gelieferter Wandfläche.

Rohdichteklasse  0,80 kg/dm3
Festigkeitsklasse  12
Rechenwert der Wärmeleitzahl  λR = 0,09 W/(mK)
Bewertetes Schalldämmmaß Rw,bau,ref = 48,4 dB
Charakt. Mauerwerksdruckfestigkeit fk = 4,5 MN/m²

Geeignet für Erdbebenzonen nach DIN 4149  0-3

Hersteller:
Hörl & Hartmann Ziegeltechnik GmbH & Co. KG
Pellheimer Straße 17
85221 Dachau
Tel: 08131-555-0
Fax: 08131-555-1299
Menge: 0,000 m2

**01.0002 WS09 CORISO PLUS Systemwand d = 365 mm**
WS09 CORISO PLUS Systemwand
Wanddicke d = 365 mm
Plangeschliffener Hochlochziegel, Porosierung der Ziegel mit Sägemehl aus unbehandeltem Fichtenholz mit integrierter mineralischer, nicht brennbarer Dämmstofffüllung;
Baustoffklasse A1.
.

Herstellen von Elementmauerwerk, laut Montageplan, lot- und fluchtgerecht in allen Geschossen aus WS09 CORISO PLUS Systemwand nach Zulassung Z-17.4-1254.
Die Elemente sind entsprechend der Montageanleitung des
Herstellers zu versetzen, unter Verwendung zugehöriger System- und Ergänzungsziegel.
Elementmauerwerk, mörtelfreie Stoßfugenverzahnung,
Abrechnung nach tatsächlich gelieferter Wandfläche.

Rohdichteklasse  0,80 kg/dm3
Festigkeitsklasse  12
Rechenwert der Wärmeleitzahl  λR = 0,09 W/(mK)
Bewertetes Schalldämmmaß Rw,bau,ref = 51,9 dB
Charakt. Mauerwerksdruckfestigkeit fk = 4,5 MN/m²

Geeignet für Erdbebenzonen nach DIN 4149  0-3

Hersteller:
Hörl & Hartmann Ziegeltechnik GmbH & Co. KG
Pellheimer Straße 17
85221 Dachau
Tel: 08131-555-0
Fax: 08131-555-1299
Menge: 0,000 m2

**01.0003 WS09 CORISO PLUS Systemwand d = 425 mm**
WS09 CORISO PLUS Systemwand
Wanddicke d = 425 mm
Plangeschliffener Hochlochziegel, Porosierung der Ziegel mit Sägemehl aus unbehandeltem Fichtenholz mit integrierter mineralischer, nicht brennbarer Dämmstofffüllung;
Baustoffklasse A1.

Herstellen von Elementmauerwerk, laut Montageplan, lot- und fluchtgerecht in allen Geschossen aus WS09 CORISO PLUS Systemwand nach Zulassung Z-17.4-1254.
Die Elemente sind entsprechend der Montageanleitung des
Herstellers zu versetzen, unter Verwendung zugehöriger System- und Ergänzungsziegel.
Elementmauerwerk, mörtelfreie Stoßfugenverzahnung,
Abrechnung nach tatsächlich gelieferter Wandfläche.

Rohdichteklasse  0,80 kg/dm3
Festigkeitsklasse  12
Rechenwert der Wärmeleitzahl  λR = 0,09 W/(mK)
Bewertetes Schalldämmmaß Rw,bau,ref = 48,7 dB
Charakt. Mauerwerksdruckfestigkeit fk = 4,5 MN/m²

Geeignet für Erdbebenzonen nach DIN 4149  0-3

Hersteller:
Hörl & Hartmann Ziegeltechnik GmbH & Co. KG
Pellheimer Straße 17
85221 Dachau
Tel: 08131-555-0
Fax: 08131-555-1299
Menge: 0,000 m2
