# Ziegel-Flachsturz ohne Dämmung für Innenmauerwerk
Leistungsbeschreibung (GAEB DA XML 3.2, DA81)
Projekt: HH
Währung: EUR
Erstellt mit: HH GAEB Generator, 10.03.2026

## 1 Ziegel-Flachsturz ohne Dämmung für Innenmauerwerk

### Titel 01 Ziegel-Flachsturz ohne Dämmung für Innenmauerwerk

**01.0001 Ziegel-Flachsturz ohne Dämmung für Innenmauerwerk h = 71 mm, d = 115 / 175***
Liefern und Verlegen von Ziegel-Flachstürzen ohne Dämmung für Innenmauerwerk gem. DIN EN 1996 mit einem Auflager von mind. 11,5 cm in einem Mörtelbett (mind. MG IIa). Die Stürze sind so einzubauen, dass die Ziegelschale unten liegt. Bei längeren Stürzen ist spätestens nach 1,25 m eine Montageunterstützung vorzusehen, die erst nach ausreichender Steifigkeit in der Druckzone bzw. erreichter Aushärtungszeit der Stahlbetondecke nach DIN wieder entfernt werden darf.

Sturzbreite: 115 / 175*
Sturzlänge: 1250 mm / 1500 mm*

über Öffnung, lichte Maueröffnungen ................. cm

Nach Angaben des Herstellers liefern und verlegen
Abrechnung nach Gesamtlänge des Sturzes.

Hersteller:
Hörl & Hartmann Ziegeltechnik GmbH & Co. KG
Pellheimer Straße 17
85221 Dachau
Tel: 08131-555-0
Fax: 08131-555-1299
Menge: 0,000 Stck

**01.0002 Ziegel-Flachsturz ohne Dämmung für Innenmauerwerk h = 113 mm, d = 115 / 175 / 240 mm***
Liefern und Verlegen von Ziegel-Flachstürzen ohne Dämmung für Innenmauerwerk gem. DIN EN 1996 mit einem Auflager von mind. 11,5 cm in einem Mörtelbett (mind. MG IIa). Die Stürze sind so einzubauen, dass die Ziegelschale unten liegt. Bei längeren Stürzen ist spätestens nach 1,25 m eine Montageunterstützung vorzusehen, die erst nach ausreichender Steifigkeit in der Druckzone (25 bis 100 cm) bzw. erreichter Aushärtungszeit der Stahlbetondecke nach DIN wieder entfernt werden darf.

Sturzbreite: 11,5 / 17,5 / 24 cm*

über Öffnung, lichte Maueröffnungen ................. cm

Nach Angaben des Herstellers liefern und verlegen
Abrechnung nach Gesamtlänge des Sturzes.

Hersteller:
Hörl & Hartmann Ziegeltechnik GmbH & Co. KG
Pellheimer Straße 17
85221 Dachau
Tel: 08131-555-0
Fax: 08131-555-1299
Menge: 0,000 Stck
