# Ziegel-Wärmedämmsturz für Außenmauerwerk
Leistungsbeschreibung (GAEB DA XML 3.2, DA81)
Projekt: HH
Währung: EUR
Erstellt mit: HH GAEB Generator, 10.03.2026

## 1 Ziegel-Wärmedämmsturz für Außenmauerwerk

### Titel 01 Ziegel-Wärmedämmsturz für Außenmauerwerk

**01.0001 Ziegel-Flachsturz wärmegedämmt d = 300 / 365 / 425 / 490 mm*; h = 113 mm**
Liefern und Verlegen von Ziegel-Wärmedämmstürzen über Öffnungen von < 2,25 m nach Herstellerangaben und gemäß DIN EN 1996 mit einem Auflager von mind. 11,5 cm in einem Mörtelbett (mind. MG IIa). Die Stürze sind so einzubauen, dass die Ziegelschale unten liegt. Bei längeren Stürzen ist spätestens nach 1,25 m eine Montageunterstützung vorzusehen, die erst nach ausreichender Steifigkeit in der Druckzone (12,5 bis 100 cm) bzw. erreichter Aushärtungszeit der Stahlbetondecke nach DIN wieder entfernt werden darf.

Sturzbreite: 300 / 365 / 425 / 490 mm*

über Öffnung, lichte Maueröffnungen ................. cm

Abrechnung nach Gesamtlänge des Sturzes.

Hersteller:
Hörl & Hartmann Ziegeltechnik GmbH & Co. KG
Pellheimer Straße 17
85221 Dachau
Tel: 08131-555-0
Fax: 08131-555-1299
Menge: 0,000 m2
