# CORISO SOCKELZIEGEL
Leistungsbeschreibung (GAEB DA XML 3.2, DA81)
Projekt: HH
Projektbezeichnung: CORISO  SOCKELZIEGEL
Währung: EUR
Erstellt mit: HH GAEB Generator, 09.03.2026

## 1 CORISO SOCKELZIEGEL

### Titel 01 CORISO SOCKELZIEGEL

**01.0001 CORISO SOCKELZIEGEL d = 240 mm; 8 DF (247/240/249 mm)**
CORISO SOCKELZIEGEL
Wanddicke d = 240 mm
Plangeschliffener Hochlochziegel, Porosierung der Ziegel mit Sägemehl aus unbehandeltem Fichtenholz mit integrierter mineralischer, nicht brennbarer Dämmstofffüllung;
Baustoffklasse A1.

Herstellen der ersten Steinreihe lot- und fluchtgerecht im Erdgeschoss aus CORISO Sockelziegel als Ergänzungsstein, angelehnt an bauaufsichtliche Zulassung Z-17.21-1289.

Die Ziegel sind entsprechend der Leistungsbeschreibung mit Dünnbettmörtel, bzw. Anlegemörtel M10, entsprechend der Zulassung Z-17.21-1289 und der DIN EN 1996 zu vermauern.

Mauerwerk, mörtelfreie Stoßfugenverzahnung, Dünnbettmörtel gedeckelt, bzw. Anlegemörtel M10.

Rohdichteklasse  0,80 kg/dm3
Festigkeitsklasse  12
Charakt. Mauerwerksdruckfestigkeit fk = 6,5 MN/m²

Geeignet für Erdbebenzonen nach DIN 4149  0-3

Hersteller:
Hörl & Hartmann Ziegeltechnik GmbH & Co. KG
Pellheimer Straße 17
85221 Dachau
Tel: 08131-555-0
Fax: 08131-555-1299
Menge: 0,000 m
