# Hlz Planziegel (EB) 1,2/12 Systemwand
Leistungsbeschreibung (GAEB DA XML 3.2, DA81)
Projekt: HH
Währung: EUR
Erstellt mit: HH GAEB Generator, 10.03.2026

## 1 Hlz Planziegel (EB) 1,2/12 Systemwand

### Titel 01 Hlz Planziegel (EB) 1,2/12 Systemwand

**01.0001 Hlz Planziegel (EB) 1,2/12 Systemwand d = 175 mm**
Hlz Planziegel (EB) 1,2/12 Systemwand
Wanddicke d = 175 mm
Plangeschliffener Hochlochziegel, Porosierung der Ziegel mit Sägemehl aus unbehandeltem Fichtenholz.

Herstellen von Elementmauerwerk, laut Montageplan, lot- und fluchtgerecht in allen Geschossen aus Hlz Planziegel (EB) 1,2/12 Systemwand nach Zulassung Z-17.1-1121.
Die Elemente sind entsprechend der Montageanleitung des Herstellers zu versetzen, unter Verwendung zugehöriger System- und Ergänzungsziegel.
Elementmauerwerk, mörtelfreie Stoßfugenverzahnung,
Abrechnung nach tatsächlich gelieferter Wandfläche.

Rohdichteklasse  1,2 kg/dm3
Festigkeitsklasse  12
Rechenwert der Wärmeleitzahl  λR = 0,50 W/(mK)
Bewertetes Schalldämmmaß Rw,bau,ref = 50,0 dB
Charakt. Mauerwerksdruckfestigkeit fk = 3,4 MN/m²

Geeignet für Erdbebenzonen nach DIN 4149  0-1

Hersteller:
Hörl & Hartmann Ziegeltechnik GmbH & Co. KG
Pellheimer Straße 17
85221 Dachau
Tel: 08131-555-0
Fax: 08131-555-1299
Menge: 0,000 m2

**01.0002 Hlz Planziegel (EB) 1,2/12 Systemwand d = 240 mm**
Hlz Planziegel (EB) 1,2/12 Systemwand
Wanddicke d = 240 mm
Plangeschliffener Hochlochziegel, Porosierung der Ziegel mit Sägemehl aus unbehandeltem Fichtenholz.

Herstellen von Elementmauerwerk, laut Montageplan, lot- und fluchtgerecht in allen Geschossen aus Hlz Planziegel (EB) 1,2/12 Systemwand nach Zulassung Z-17.1-1121.
Die Elemente sind entsprechend der Montageanleitung des Herstellers zu versetzen, unter Verwendung zugehöriger System- und Ergänzungsziegel.
Elementmauerwerk, mörtelfreie Stoßfugenverzahnung,
Abrechnung nach tatsächlich gelieferter Wandfläche.

Rohdichteklasse  1,2 kg/dm3
Festigkeitsklasse  12
Rechenwert der Wärmeleitzahl  λR = 0,50 W/(mK)
Bewertetes Schalldämmmaß Rw,bau,ref = 53,8 dB
Charakt. Mauerwerksdruckfestigkeit fk = 3,4 MN/m²

Geeignet für Erdbebenzonen nach DIN 4149  0-1

Hersteller:
Hörl & Hartmann Ziegeltechnik GmbH & Co. KG
Pellheimer Straße 17
85221 Dachau
Tel: 08131-555-0
Fax: 08131-555-1299
Menge: 0,000 m2
