# Hlz Zahnziegel 1,2/12 nach DIN EN 771-1, DIN 20000-401
Leistungsbeschreibung (GAEB DA XML 3.2, DA81)
Projekt: HH
Währung: EUR
Erstellt mit: HH GAEB Generator, 10.03.2026

## 1 Hlz Zahnziegel 1,2/12 nach DIN EN 771-1, DIN 20000-401

### Titel 01 Hlz Zahnziegel 1,2/12 nach DIN EN 771-1, DIN 20000-401

**01.0001 Hlz Zahnziegel 1,2/12 d = 115 mm; 6 DF (372/115/238 mm)**
Hlz Zahnziegel 1,2/12
Wanddicke d = 115 mm
Porosierung der Ziegel mit Sägemehl aus unbehandeltem Fichtenholz; Baustoffklasse A1.

Herstellen von Mauerwerk lot- und fluchtgerecht in allen Geschossen aus Zahnziegel 1,2/12 nach DIN EN 771-1, DIN 20000-401.

Die Ziegel sind entsprechend der Leistungsbeschreibung
mit MG IIa, entsprechend der DIN zu vermauern, unter Verwendung zugehöriger System- und Ergänzungsziegel.
Mauerwerk, mörtelfreie Stoßfugenverzahnung, Normalmörtel
MG IIa

Rohdichteklasse  1,2 kg/dm3
Druckfestigkeitsklasse  12
Rechenwert der Wärmeleitzahl  λR = 0,50 W/(mK)
Charakteristische Mauerwerksdruckspannung fk = 5,0 MN/m2

Geeignet für Erdbebenzonen nach DIN 4149  0-1

Hersteller:
Hörl & Hartmann Ziegeltechnik GmbH & Co. KG
Pellheimer Straße 17
85221 Dachau
Tel: 08131-555-0
Fax: 08131-555-1299
Menge: 0,000 m2

**01.0002 Hlz Zahnziegel 1,2/12 d = 175 mm; 9 DF (372/175/238 mm)**
Hlz Zahnziegel 1,2/12
Wanddicke d = 175 mm
Porosierung der Ziegel mit Sägemehl aus unbehandeltem Fichtenholz; Baustoffklasse A1.

Herstellen von Mauerwerk lot- und fluchtgerecht in allen Geschossen aus Zahnziegel 1,2/12 nach DIN EN 771-1, DIN 20000-401.

Die Ziegel sind entsprechend der Leistungsbeschreibung
mit MG IIa, entsprechend der DIN zu vermauern, unter Verwendung zugehöriger System- und Ergänzungsziegel.
Mauerwerk, mörtelfreie Stoßfugenverzahnung, Normalmörtel
MG IIa

Rohdichteklasse  1,2 kg/dm3
Druckfestigkeitsklasse  12
Rechenwert der Wärmeleitzahl  λR = 0,50 W/(mK)
Charakteristische Mauerwerksdruckspannung fk = 5,0 MN/m2

Geeignet für Erdbebenzonen nach DIN 4149  0-3

Hersteller:
Hörl & Hartmann Ziegeltechnik GmbH & Co. KG
Pellheimer Straße 17
85221 Dachau
Tel: 08131-555-0
Fax: 08131-555-1299
Menge: 0,000 m2

**01.0003 Hlz Zahnziegel 1,2/12 d = 240 mm; 12 DF (372/240/238 mm)**
Hlz Zahnziegel 1,2/12
Wanddicke d = 240 mm
Porosierung der Ziegel mit Sägemehl aus unbehandeltem Fichtenholz; Baustoffklasse A1.

Herstellen von Mauerwerk lot- und fluchtgerecht in allen Geschossen aus Zahnziegel 1,2/12 nach DIN EN 771-1, DIN 20000-401.

Die Ziegel sind entsprechend der Leistungsbeschreibung
mit MG IIa, entsprechend der DIN zu vermauern, unter Verwendung zugehöriger System- und Ergänzungsziegel.
Mauerwerk, mörtelfreie Stoßfugenverzahnung, Normalmörtel
MG IIa

Rohdichteklasse  1,2 kg/dm3
Druckfestigkeitsklasse  12
Rechenwert der Wärmeleitzahl  λR = 0,50 W/(mK)
Charakteristische Mauerwerksdruckspannung fk = 5,0 MN/m2

Geeignet für Erdbebenzonen nach DIN 4149  0-3

Hersteller:
Hörl & Hartmann Ziegeltechnik GmbH & Co. KG
Pellheimer Straße 17
85221 Dachau
Tel: 08131-555-0
Fax: 08131-555-1299
Menge: 0,000 m2
