# KLIMATHERM® PL 8 Systemwand
Leistungsbeschreibung (GAEB DA XML 3.2, DA81)
Projekt: HH
Währung: EUR
Erstellt mit: HH GAEB Generator, 20.03.2026

## 1 KLIMATHERM® PL 8 Systemwand

### Titel 01 KLIMATHERM® PL 8 Systemwand

**01.0001 KLIMATHERM® PL 8 Systemwand d = 365 mm**
KLIMATHERM® PL 8 Systemwand
Wanddicke d = 365 mm
Plangeschliffener Hochlochziegel, Porosierung der Ziegel mit Sägemehl aus unbehandeltem Fichtenholz.

Herstellen von Elementmauerwerk, laut Montageplan, lot- und fluchtgerecht in allen Geschossen aus KLIMATHERM® PL 8 Systemwand nach Zulassung Z-17.4-1272.
Die Elemente sind entsprechend der Montageanleitung des
Herstellers zu versetzen, unter Verwendung zugehöriger System- und Ergänzungsziegel.

Elementmauerwerk, mörtelfreie Stoßfugenverzahnung,
Abrechnung nach tatsächlich gelieferter Wandfläche.

Rohdichteklasse  0,60 kg/dm3
Festigkeitsklasse  6
Rechenwert der Wärmeleitzahl  λR = 0,08 W/(mK)
Charakt. Mauerwerksdruckfestigkeit fk = 1,5 MN/m²

Geeignet für Erdbebenzonen nach DIN 4149  0-3

Hersteller:
Hörl & Hartmann Ziegeltechnik GmbH & Co. KG
Pellheimer Straße 17
85221 Dachau
Tel: 08131-555-0
Fax: 08131-555-1299
Menge: 0,000 m2

**01.0002 KLIMATHERM® PL 8 Systemwand d = 425 mm**
KLIMATHERM® PL 8 Systemwand
Wanddicke d = 425 mm
Plangeschliffener Hochlochziegel, Porosierung der Ziegel mit Sägemehl aus unbehandeltem Fichtenholz.

Herstellen von Elementmauerwerk, laut Montageplan, lot- und fluchtgerecht in allen Geschossen aus KLIMATHERM® PL8 Systemwand nach Zulassung Z-17.4-1272.
Die Elemente sind entsprechend der Montageanleitung des
Herstellers zu versetzen, unter Verwendung zugehöriger System- und Ergänzungsziegel.

Elementmauerwerk, mörtelfreie Stoßfugenverzahnung,
Abrechnung nach tatsächlich gelieferter Wandfläche.

Rohdichteklasse  0,60 kg/dm3
Festigkeitsklasse  6
Rechenwert der Wärmeleitzahl  λR = 0,08 W/(mK)
Charakt. Mauerwerksdruckfestigkeit fk = 1,5 MN/m²

Geeignet für Erdbebenzonen nach DIN 4149  0-3

Hersteller:
Hörl & Hartmann Ziegeltechnik GmbH & Co. KG
Pellheimer Straße 17
85221 Dachau
Tel: 08131-555-0
Fax: 08131-555-1299
Menge: 0,000 m2
