# MZ-G FIBRACOR, Halbanfänger als verstärkter Laibungsziegel
Leistungsbeschreibung (GAEB DA XML 3.2, DA81)
Projekt: HH
Währung: EUR
Erstellt mit: HH GAEB Generator, 09.03.2026

## 1 MZ-G FIBRACOR, Halbanfänger als verstärkter Laibungsziegel

### Titel 01 MZ-G FIBRACOR, Halbanfänger als verstärkter Laibungsziegel

**01.0001 als verstärkter Laibungsziegel d = 300 mm; 5 DF (123/300/249 mm) Halbanfänger (72 St./Pal.)**
MZ-G FIBRACOR, Halbanfänger
als verstärkter Laibungsziegel
Wanddicke d = 300 mm
Plangeschliffener Hochlochziegel, Porosierung der Ziegel mit Sägemehl aus unbehandeltem Fichtenholz mit integrierter mineralischer Dämmstofffüllung.

Herstellen von Fenster- und Türlaibungen, lot- und fluchtgerecht, mit den MZ-G FIBRACOR Halbanfängerziegeln als Laibungsziegel mit verstärkten Innenstegen entlang der Laibungsseite.

Sichere Befestigung und Abdichtung von Fenstern und Türen nach dem „Leitfaden zur Planung und Ausführung der Montage von Fenstern und Haustüren gemäß RAL“.

Die Ziegel sind entsprechend der Leistungsbeschreibung
mit Dünnbettmörtel gedeckelt, entsprechend DIN EN 1996 zu vermauern.

Mauerwerk, mörtelfreie Stoßfugenverzahnung, Dünnbettmörtel gedeckelt

Druckfestigkeitsklasse  12
Charakt. Mauerwerksdruckfestigkeit fk = 4,6 MN/m²

Geeignet für Erdbebenzonen nach DIN 4149  0-3

Hersteller:
Hörl & Hartmann Ziegeltechnik GmbH & Co. KG
Ziegeleistrasse 12
87727 Babenhausen
Tel: 08333 - 9222 - 0
Fax: 08333 - 9222 – 3299
Email: info@zwk.de
Menge: 0,000 m

**01.0002 als verstärkter Laibungsziegel d = 365 mm; 6 DF (123/365/249 mm) Halbanfänger (64 St./Pal.)**
MZ-G FIBRACOR, Anfänger / Halbanfänger
als verstärkter Laibungsziegel
Wanddicke d = 365 mm
Plangeschliffener Hochlochziegel, Porosierung der Ziegel mit Sägemehl aus unbehandeltem Fichtenholz mit integrierter mineralischer Dämmstofffüllung.

Herstellen von Fenster- und Türlaibungen, lot- und fluchtgerecht, mit den MZ-G FIBRACOR Anfänger- / Halbanfängerziegeln als Laibungsziegel mit verstärkten Innenstegen entlang der Laibungsseite.

Sichere Befestigung und Abdichtung von Fenstern und Türen nach dem „Leitfaden zur Planung und Ausführung der Montage von Fenstern und Haustüren gemäß RAL“.

Die Ziegel sind entsprechend der Leistungsbeschreibung
mit Dünnbettmörtel gedeckelt, entsprechend DIN EN 1996 zu vermauern.

Mauerwerk, mörtelfreie Stoßfugenverzahnung, Dünnbettmörtel gedeckelt

Druckfestigkeitsklasse  12
Charakt. Mauerwerksdruckfestigkeit fk = 4,6 MN/m²

Geeignet für Erdbebenzonen nach DIN 4149  0-3

Hersteller:
Hörl & Hartmann Ziegeltechnik GmbH & Co. KG
Ziegeleistrasse 12
87727 Babenhausen
Tel: 08333 - 9222 - 0
Fax: 08333 - 9222 – 3299
Email: info@zwk.de
Menge: 0,000 m

**01.0003 als verstärkter Laibungsziegel d = 425 mm; 7 DF (123/425/249 mm) Halbanfänger (54 St./Pal.)**
MZ-G FIBRACOR, Anfänger / Halbanfänger
als verstärkter Laibungsziegel
Wanddicke d = 425 mm
Plangeschliffener Hochlochziegel, Porosierung der Ziegel mit Sägemehl aus unbehandeltem Fichtenholz mit integrierter mineralischer Dämmstofffüllung.

Herstellen von Fenster- und Türlaibungen, lot- und fluchtgerecht, mit den MZ-G FIBRACOR Anfänger- / Halbanfängerziegeln als Laibungsziegel mit verstärkten Innenstegen entlang der Laibungsseite.

Sichere Befestigung und Abdichtung von Fenstern und Türen nach dem „Leitfaden zur Planung und Ausführung der Montage von Fenstern und Haustüren gemäß RAL“.

Die Ziegel sind entsprechend der Leistungsbeschreibung
mit Dünnbettmörtel gedeckelt, entsprechend DIN EN 1996 zu vermauern.

Mauerwerk, mörtelfreie Stoßfugenverzahnung, Dünnbettmörtel gedeckelt

Druckfestigkeitsklasse  12
Charakt. Mauerwerksdruckfestigkeit fk = 4,6 MN/m²

Geeignet für Erdbebenzonen nach DIN 4149  0-3

Hersteller:
Hörl & Hartmann Ziegeltechnik GmbH & Co. KG
Ziegeleistrasse 12
87727 Babenhausen
Tel: 08333 - 9222 - 0
Fax: 08333 - 9222 – 3299
Email: info@zwk.de
Menge: 0,000 m
