# MZ70 FIBRACOR; Zul.-Nr. Z-17.1-1196
Leistungsbeschreibung (GAEB DA XML 3.2, DA81)
Projekt: HH
Währung: EUR
Erstellt mit: HH GAEB Generator, 09.03.2026

## 1 MZ70 FIBRACOR; Zul.-Nr. Z-17.1-1196

### Titel 01 MZ70 FIBRACOR; Zul.-Nr. Z-17.1-1196

**01.0001 MZ70 FIBRACOR d = 365 mm; 12 DF (248/365/249 mm)**
MZ70 FIBRACOR
Wanddicke d = 365 mm
Plangeschliffener Hochlochziegel, Porosierung der Ziegel mit Sägemehl aus unbehandeltem Fichtenholz mit integrierter mineralischer, nicht brennbarer Dämmstofffüllung;
Baustoffklasse A1.

Herstellen von Mauerwerk lot- und fluchtgerecht in allen Geschossen aus MZ70 FIBRACOR.
Die Ziegel sind entsprechend der Leistungsbeschreibung
mit Dünnbettmörtel gedeckelt, entsprechend der Zulassung Z-17.1-1196 und der DIN EN 1996 zu vermauern, unter Verwendung zugehöriger System- und Ergänzungsziegel.

Mauerwerk, mörtelfreie Stoßfugenverzahnung, Dünnbettmörtel gedeckelt.

Rohdichteklasse  0,60 kg/dm3
Druckfestigkeitsklasse  8
Rechenwert der Wärmeleitzahl  λR = 0,07 W/(mK)
Bewertetes Schalldämmmaß Rw,bau,ref = 47,2 dB
Charakt. Mauerwerksdruckfestigkeit fk = 2,7 MN/m²

Geeignet für Erdbebenzonen nach DIN 4149  0-3

Hersteller:
Hörl & Hartmann Ziegeltechnik GmbH & Co. KG
Pellheimer Straße 17
85221 Dachau
Tel: 08131-555-0
Fax: 08131-555-1299
Menge: 0,000 m2

**01.0002 MZ70 FIBRACOR d = 425 mm; 14 DF (248/425/249 mm)**
MZ70 FIBRACOR
Wanddicke d = 425 mm
Plangeschliffener Hochlochziegel, Porosierung der Ziegel mit Sägemehl aus unbehandeltem Fichtenholz mit integrierter mineralischer, nicht brennbarer Dämmstofffüllung;
Baustoffklasse A1.

Herstellen von Mauerwerk lot- und fluchtgerecht in allen Geschossen aus MZ70 FIBRACOR.
Die Ziegel sind entsprechend der Leistungsbeschreibung
mit Dünnbettmörtel gedeckelt, entsprechend der Zulassung Z-17.1-1196 und der DIN EN 1996 zu vermauern, unter Verwendung zugehöriger System- und Ergänzungsziegel.

Mauerwerk, mörtelfreie Stoßfugenverzahnung, Dünnbettmörtel gedeckelt.

Rohdichteklasse  0,60 kg/dm3
Druckfestigkeitsklasse  8
Rechenwert der Wärmeleitzahl  λR = 0,07 W/(mK)
Bewertetes Schalldämmmaß Rw,bau,ref = 48,3 dB
Charakt. Mauerwerksdruckfestigkeit fk = 2,7 MN/m²

Geeignet für Erdbebenzonen nach DIN 4149  0-3

Hersteller:
Hörl & Hartmann Ziegeltechnik GmbH & Co. KG
Pellheimer Straße 17
85221 Dachau
Tel: 08131-555-0
Fax: 08131-555-1299
Menge: 0,000 m2
