# MZ80-GS FIBRACOR; Zul.-Nr. Z-17.21-1205
Leistungsbeschreibung (GAEB DA XML 3.2, DA81)
Projekt: HH
Währung: EUR
Erstellt mit: HH GAEB Generator, 09.03.2026

## 1 MZ80-GS FIBRACOR; Zul.-Nr. Z-17.21-1205

### Titel 01 MZ80-GS FIBRACOR; Zul.-Nr. Z-17.21-1205

**01.0001 MZ80-GS FIBRACOR d = 300 mm; 10 DF (248/300/249 mm)**
MZ80-GS FIBRACOR
Wanddicke d = 300 mm
Plangeschliffener Hochlochziegel, Porosierung der Ziegel mit Sägemehl aus unbehandeltem Fichtenholz mit integrierter mineralischer, nicht brennbarer Dämmstofffüllung;
Baustoffklasse A1.

Herstellen von Mauerwerk lot- und fluchtgerecht in allen Geschossen aus MZ80-GS FIBRACOR.
Die Ziegel sind entsprechend der Leistungsbeschreibung
mit Dünnbettmörtel gedeckelt, entsprechend der Zulassung Z-17.21-1205 und der DIN EN 1996 zu vermauern, unter Verwendung zugehöriger System- und Ergänzungsziegel.

Mauerwerk, mörtelfreie Stoßfugenverzahnung, Dünnbettmörtel gedeckelt.

Rohdichteklasse  0,70 kg/dm3
Druckfestigkeitsklasse  12
Rechenwert der Wärmeleitzahl  λR = 0,08 W/(mK)
Bewertetes Schalldämmmaß Rw,bau,ref = 48,2 dB
Charakt. Mauerwerksdruckfestigkeit fk = 4,6 MN/m²

Geeignet für Erdbebenzonen nach DIN 4149  0-3

Hersteller:
Hörl & Hartmann Ziegeltechnik GmbH & Co. KG
Pellheimer Straße 17
85221 Dachau
Tel: 08131-555-0
Fax: 08131-555-1299
Menge: 0,000 m2

**01.0002 MZ80-GS FIBRACOR d = 365 mm; 12 DF (248/365/249 mm)**
MZ80-GS FIBRACOR
Wanddicke d = 365 mm
Plangeschliffener Hochlochziegel, Porosierung der Ziegel mit Sägemehl aus unbehandeltem Fichtenholz mit integrierter mineralischer, nicht brennbarer Dämmstofffüllung;
Baustoffklasse A1.

Herstellen von Mauerwerk lot- und fluchtgerecht in allen Geschossen aus MZ80-GS FIBRACOR.
Die Ziegel sind entsprechend der Leistungsbeschreibung
mit Dünnbettmörtel gedeckelt, entsprechend der Zulassung Z-17.21-1205 und der DIN EN 1996 zu vermauern, unter Verwendung zugehöriger System- und Ergänzungsziegel.

Mauerwerk, mörtelfreie Stoßfugenverzahnung, Dünnbettmörtel gedeckelt.

Rohdichteklasse  0,70 kg/dm3
Druckfestigkeitsklasse  12
Rechenwert der Wärmeleitzahl  λR = 0,08 W/(mK)
Bewertetes Schalldämmmaß Rw,bau,ref = 50,8 dB
Charakt. Mauerwerksdruckfestigkeit fk = 4,6 MN/m²

Geeignet für Erdbebenzonen nach DIN 4149  0-3

Hersteller:
Hörl & Hartmann Ziegeltechnik GmbH & Co. KG
Pellheimer Straße 17
85221 Dachau
Tel: 08131-555-0
Fax: 08131-555-1299
Menge: 0,000 m2

**01.0003 MZ80-GS FIBRACOR d = 425 mm; 14 DF (248/425/249 mm)**
MZ80-GS FIBRACOR
Wanddicke d = 425 mm
Plangeschliffener Hochlochziegel, Porosierung der Ziegel mit Sägemehl aus unbehandeltem Fichtenholz mit integrierter mineralischer, nicht brennbarer Dämmstofffüllung;
Baustoffklasse A1.

Herstellen von Mauerwerk lot- und fluchtgerecht in allen Geschossen aus MZ80-GS FIBRACOR.
Die Ziegel sind entsprechend der Leistungsbeschreibung
mit Dünnbettmörtel gedeckelt, entsprechend der Zulassung Z-17.21-1205 und der DIN EN 1996 zu vermauern, unter Verwendung zugehöriger System- und Ergänzungsziegel.

Mauerwerk, mörtelfreie Stoßfugenverzahnung, Dünnbettmörtel gedeckelt.

Rohdichteklasse  0,70 kg/dm3
Druckfestigkeitsklasse  12
Rechenwert der Wärmeleitzahl  λR = 0,08 W/(mK)
Bewertetes Schalldämmmaß Rw,bau,ref = 50,4 dB
Charakt. Mauerwerksdruckfestigkeit fk = 4,6 MN/m²

Geeignet für Erdbebenzonen nach DIN 4149  0-3

Hersteller:
Hörl & Hartmann Ziegeltechnik GmbH & Co. KG
Pellheimer Straße 17
85221 Dachau
Tel: 08131-555-0
Fax: 08131-555-1299
Menge: 0,000 m2
