# MZ FIBRACOR - Höhenausgleichsziegel
Leistungsbeschreibung (GAEB DA XML 3.2, DA81)
Projekt: HH
Währung: EUR
Erstellt mit: HH GAEB Generator, 09.03.2026

## 1 MZ FIBRACOR - Höhenausgleichsziegel

### Titel 01 MZ FIBRACOR - Höhenausgleichsziegel

**01.0001 MZ FIBRACOR, d = 365 mm**
MZ FIBRACOR Höhenausgleichsziegel
Wanddicke d = 365 mm
Plangeschliffener Hochlochziegel, Porosierung der Ziegel mit Sägemehl aus unbehandeltem Fichtenholz mit integrierter mineralischer, nicht brennbarer Dämmstofffüllung;
Baustoffklasse A1.

Herstellen von Mauerwerk lot- und fluchtgerecht mit dem MZ FIBRACOR Höhenausgleichsziegel als System-Ergänzungsprodukt.
Die Ziegel sind entsprechend der Leistungsbeschreibung
mit Dünnbettmörtel gedeckelt, entsprechend der Zulassung Z-17.1-1196 und der DIN EN 1996 zu vermauern.

Mauerwerk, mörtelfreie Stoßfugenverzahnung, Dünnbettmörtel gedeckelt.

Rohdichteklasse  0,60 kg/dm3
Druckfestigkeitsklasse 8
Rechenwert der Wärmeleitzahl  λR = 0,07 W/(mK)
Bewertetes Schalldämmmaß Rw,bau,ref = 47,2 dB
Charakt. Mauerwerksdruckfestigkeit fk = 2,7 MN/m²

Geeignet für Erdbebenzonen nach DIN 4149  0-3

Hersteller:
Hörl & Hartmann Ziegeltechnik GmbH & Co. KG
Pellheimer Straße 17
85221 Dachau
Tel: 08131-555-0
Fax: 08131-555-1299
Menge: 0,000 m

**01.0002 MZ FIBRACOR, d = 425 mm**
MZ-G FIBRACOR Höhenausgleichsziegel
Wanddicke d = 425 mm
Plangeschliffener Hochlochziegel, Porosierung der Ziegel mit Sägemehl aus unbehandeltem Fichtenholz mit integrierter mineralischer, nicht brennbarer Dämmstofffüllung;
Baustoffklasse A1.

Herstellen von Mauerwerk lot- und fluchtgerecht mit dem MZ FIBRACOR Höhenausgleichsziegel als System-Ergänzungsprodukt.
Die Ziegel sind entsprechend der Leistungsbeschreibung
mit Dünnbettmörtel gedeckelt, entsprechend der Zulassung Z-17.1-1196 und der DIN EN 1996 zu vermauern.

Mauerwerk, mörtelfreie Stoßfugenverzahnung, Dünnbettmörtel gedeckelt.

Rohdichteklasse  0,60 kg/dm3
Druckfestigkeitsklasse 8
Rechenwert der Wärmeleitzahl  λR = 0,07 W/(mK)
Bewertetes Schalldämmmaß Rw,bau,ref = 48,3 dB
Charakt. Mauerwerksdruckfestigkeit fk = 2,7 MN/m²

Geeignet für Erdbebenzonen nach DIN 4149  0-3

Hersteller:
Hörl & Hartmann Ziegeltechnik GmbH & Co. KG
Pellheimer Straße 17
85221 Dachau
Tel: 08131-555-0
Fax: 08131-555-1299
Menge: 0,000 m
