# Mz Mauerziegel 2,0/20 unverzahnt nach DIN EN 771-1, 20000-401
Leistungsbeschreibung (GAEB DA XML 3.2, DA81)
Projekt: HH
Währung: EUR
Erstellt mit: HH GAEB Generator, 16.03.2026

## 1 Mz Mauerziegel 2,0/20 unverzahnt nach DIN EN 771-1, 20000-401

### Titel 01 Mz Mauerziegel 2,0/20 unverzahnt nach DIN EN 771-1, 20000-401

**01.0001 Mz Mauerziegel 2,0/20 unverzahnt d = 115 mm; 2 DF (240/115/113 mm)**
Mz Mauerziegel 2,0/20 unverzahnt
Wanddicke d = 115 mm
Porosierung der Ziegel mit Sägemehl aus unbehandeltem Fichtenholz; Baustoffklasse A1.

Herstellen von Mauerwerk lot- und fluchtgerecht in allen Geschossen aus Mauerziegel 2,0/20 nach DIN EN 771-1,
DIN 20000-401.

Die Ziegel sind entsprechend der Leistungsbeschreibung
mit MG IIa, entsprechend der DIN zu vermauern, unter Verwendung zugehöriger System- und Ergänzungsziegel.
Mauerwerk, vermörtelte Stoßfuge, Normalmörtel
MG IIa

Rohdichteklasse  2,0 kg/dm3
Druckfestigkeitsklasse  20
Rechenwert der Wärmeleitzahl  λR = 0,96 W/(mK)
Charakteristische Mauerwerksdruckspannung fk = 8,1 MN/m2

Geeignet für Erdbebenzonen nach DIN 4149  0-3

Hersteller:
Hörl & Hartmann Ziegeltechnik GmbH & Co. KG
Pellheimer Straße 17
85221 Dachau
Tel: 08131-555-0
Fax: 08131-555-1299
Menge: 0,000 m2

**01.0002 Mz Mauerziegel 2,0/20 unverzahnt d = 175 mm; 3 DF (240/175/113 mm)**
Mz Mauerziegel 2,0/20 unverzahnt
Wanddicke d = 175 mm
Porosierung der Ziegel mit Sägemehl aus unbehandeltem Fichtenholz; Baustoffklasse A1.

Herstellen von Mauerwerk lot- und fluchtgerecht in allen Geschossen aus Zahnziegel 2,0/20 nach DIN EN 771-1,
DIN 20000-401.

Die Ziegel sind entsprechend der Leistungsbeschreibung
mit MG IIa, entsprechend der DIN zu vermauern, unter Verwendung zugehöriger System- und Ergänzungsziegel.
Mauerwerk, vermörtelte Stoßfuge, Normalmörtel
MG IIa

Rohdichteklasse  2,0 kg/dm3
Druckfestigkeitsklasse  20
Rechenwert der Wärmeleitzahl  λR = 0,96 W/(mK)
Charakteristische Mauerwerksdruckspannung fk = 8,1 MN/m2

Geeignet für Erdbebenzonen nach DIN 4149  0-3

Hersteller:
Hörl & Hartmann Ziegeltechnik GmbH & Co. KG
Pellheimer Straße 17
85221 Dachau
Tel: 08131-555-0
Fax: 08131-555-1299
Menge: 0,000 m2

**01.0003 Mz Mauerziegel 2,0/20 unverzahnt d = 240 mm; 5 DF (300/240/113 mm)**
Mz Mauerziegel 2,0/20 unverzahnt
Wanddicke d = 240 mm
Porosierung der Ziegel mit Sägemehl aus unbehandeltem Fichtenholz; Baustoffklasse A1.

Herstellen von Mauerwerk lot- und fluchtgerecht in allen Geschossen aus Zahnziegel 2,0/20 nach DIN EN 771-1,
DIN 20000-401.

Die Ziegel sind entsprechend der Leistungsbeschreibung
mit MG IIa, entsprechend der DIN zu vermauern, unter Verwendung zugehöriger System- und Ergänzungsziegel.
Mauerwerk, vermörtelte Stoßfuge, Normalmörtel MG IIa

Rohdichteklasse  2,0 kg/dm3
Druckfestigkeitsklasse  20
Rechenwert der Wärmeleitzahl  λR = 0,96 W/(mK)
Charakteristische Mauerwerksdruckspannung fk = 8,1 MN/m2

Geeignet für Erdbebenzonen nach DIN 4149  0-3

Hersteller:
Hörl & Hartmann Ziegeltechnik GmbH & Co. KG
Pellheimer Straße 17
85221 Dachau
Tel: 08131-555-0
Fax: 08131-555-1299
Menge: 0,000 m2
