# UNIPOR Planziegel 1,2/12 Zul.-Nr. Z-17.1-821
Leistungsbeschreibung (GAEB DA XML 3.2, DA81)
Projekt: HH
Währung: EUR
Erstellt mit: HH GAEB Generator, 10.03.2026

## 1 UNIPOR Planziegel 1,2/12 Zul.-Nr. Z-17.1-821

### Titel 01 UNIPOR Planziegel 1,2/12 Zul.-Nr. Z-17.1-821

**01.0001 UNIPOR Planziegel 1,2/12 d = 115 mm; 6 DF (372/115/249 mm)**
UNIPOR Planziegel 1,2/12
Wanddicke d = 115 mm
Porosierung der Ziegel mit Sägemehl aus unbehandeltem Fichtenholz; Baustoffklasse A1.

Herstellen von Mauerwerk lot- und fluchtgerecht in allen Geschossen aus Planziegel 1,2/12 nach bauaufsichtlicher Zulassung Z-17.1-821.

Die Ziegel sind entsprechend der Leistungsbeschreibung mit Dünnbettmörtel, entsprechend der Zulassung Z-17.1-821 und der DIN EN 1996 zu vermauern, unter Verwendung zugehöriger System- und Ergänzungsziegel.
Mauerwerk, mörtelfreie Stoßfugenverzahnung, Dünnbettmörtel

Rohdichteklasse  1,2 kg/dm3
Druckfestigkeitsklasse  12
Rechenwert der Wärmeleitzahl  λR = 0,50 W/(mK)
Schalldämmmaß Rw  = 45,1 dB
Charakteristische Mauerwerksdruckspannung fk = 4,7 MN/m²

Geeignet für Erdbebenzonen nach DIN 4149  0-1

Hersteller:
Hörl & Hartmann Ziegeltechnik GmbH & Co. KG
Pellheimer Straße 17
85221 Dachau
Tel: 08131-555-0
Fax: 08131-555-1299
Menge: 0,000 m2

**01.0002 UNIPOR Planziegel 1,2/12 d = 175 mm; 9 DF (372/175/249 mm)**
UNIPOR Planziegel 1,2/12
Wanddicke d = 175 mm
Porosierung der Ziegel mit Sägemehl aus unbehandeltem Fichtenholz; Baustoffklasse A1.

Herstellen von Mauerwerk lot- und fluchtgerecht in allen Geschossen aus Planziegel 1,2/12 nach bauaufsichtlicher Zulassung Z-17.1-821.

Die Ziegel sind entsprechend der Leistungsbeschreibung mit Dünnbettmörtel, entsprechend der Zulassung Z-17.1-821 und der DIN EN 1996 zu vermauern, unter Verwendung zugehöriger System- und Ergänzungsziegel.
Mauerwerk, mörtelfreie Stoßfugenverzahnung, Dünnbettmörtel

Rohdichteklasse  1,2 kg/dm3
Druckfestigkeitsklasse  12
Rechenwert der Wärmeleitzahl  λR = 0,50 W/(mK)
Schalldämmmaß Rw  = 50,0 dB
Charakteristische Mauerwerksdruckspannung fk = 4,7 MN/m²

Geeignet für Erdbebenzonen nach DIN 4149  0-3

Hersteller:
Hörl & Hartmann Ziegeltechnik GmbH & Co. KG
Pellheimer Straße 17
85221 Dachau
Tel: 08131-555-0
Menge: 0,000 m2

**01.0003 UNIPOR Planziegel 1,2/12 d = 240 mm; 12 DF (372/240/249 mm)**
UNIPOR Planziegel 1,2/12
Wanddicke d = 240 mm
Porosierung der Ziegel mit Sägemehl aus unbehandeltem Fichtenholz; Baustoffklasse A1.

Herstellen von Mauerwerk lot- und fluchtgerecht in allen Geschossen aus Planziegel 1,2/12 nach bauaufsichtlicher Zulassung Z-17.1-821.

Die Ziegel sind entsprechend der Leistungsbeschreibung mit Dünnbettmörtel, entsprechend der Zulassung Z-17.1-821 und der DIN EN 1996 zu vermauern, unter Verwendung zugehöriger System- und Ergänzungsziegel.
Mauerwerk, mörtelfreie Stoßfugenverzahnung, Dünnbettmörtel

Rohdichteklasse  1,2 kg/dm3
Druckfestigkeitsklasse  12
Rechenwert der Wärmeleitzahl  λR = 0,50 W/(mK)
Schalldämmmaß Rw  = 53,8 dB
Charakteristische Mauerwerksdruckspannung fk = 4,7 MN/m²

Geeignet für Erdbebenzonen nach DIN 4149  0-3

Hersteller:
Hörl & Hartmann Ziegeltechnik GmbH & Co. KG
Pellheimer Straße 17
85221 Dachau
Tel: 08131-555-0
Menge: 0,000 m2
