# UNIPOR Schalungsziegel 0,9/12 Zul.-Nr. Z-15.2-127
Leistungsbeschreibung (GAEB DA XML 3.2, DA81)
Projekt: HH
Währung: EUR
Erstellt mit: HH GAEB Generator, 16.03.2026

## 1 UNIPOR Schalungsziegel 0,9/12 Zul.-Nr. Z-15.2-127

### Titel 01 UNIPOR Schalungsziegel 0,9/12 Zul.-Nr. Z-15.2-127

**01.0001 UNIPOR Schalungsziegel 0,9/12 d = 240 mm; 12 DF (372/240/249 mm)**
UNIPOR Schalungsziegel 0,9/12
Wanddicke d = 240 mm
Porosierung der Ziegel mit Sägemehl aus unbehandeltem Fichtenholz; Baustoffklasse A1.

Herstellen von Mauerwerk lot- und fluchtgerecht in allen Geschossen aus Verfüll-Planziegel 0,9/12 nach bauaufsichtlicher Zulassung Z-15.2-127.
Die Ziegel sind entsprechend der Leistungsbeschreibung
mit Dünnbettmörtel, entsprechend der Zulassung Z-15.2-127 zu vermauern.
Mauerwerk, mörtelfreie Stoßfugenverzahnung, Dünnbettmörtel
Die Ziegel vor dem Verfüllen ausreichend vornässen.

Rohdichteklasse verfüllt > 2,0 kg/dm3
(Füllbeton C16/20; 0-8 Konsistenz F3 - 5)

Druckfestigkeitsklasse  12
Rechenwert der Wärmeleitzahl  λR = 1,60 W/(mK)
Bewertetes Schalldämmmaß Rw,bau,ref = 61,4 dB

Bemessung der Tragfähigkeit als unbewehrte Betonwand nach DIN EN 1992-1-1:2011-01
und DIN EN 1992-1-1/NA:2013-04

Hersteller:
Hörl & Hartmann Ziegeltechnik GmbH & Co. KG
Pellheimer Straße 17
85221 Dachau
Tel: 08131-555-0
Fax: 08131-555-1299
Menge: 0,000 m2

**01.0002 UNIPOR Schalungsziegel 0,9/12 d = 300 mm; 15 DF (372/300/249 mm)**
UNIPOR Schalungsziegel 0,9/12
Wanddicke d = 300 mm
Porosierung der Ziegel mit Sägemehl aus unbehandeltem Fichtenholz; Baustoffklasse A1.

Herstellen von Mauerwerk lot- und fluchtgerecht in allen Geschossen aus Verfüll-Planziegel 0,9/12 nach bauaufsichtlicher Zulassung Z-15.2-127.
Die Ziegel sind entsprechend der Leistungsbeschreibung
mit Dünnbettmörtel, entsprechend der Zulassung Z-15.2-127 zu vermauern.
Mauerwerk, mörtelfreie Stoßfugenverzahnung, Dünnbettmörtel
Die Ziegel vor dem Verfüllen ausreichend vornässen.

Rohdichteklasse verfüllt > 2,0 kg/dm3
(Füllbeton C16/20; 0-8 Konsistenz F3 - 5)

Druckfestigkeitsklasse  12
Rechenwert der Wärmeleitzahl  λR = 1,60 W/(mK)
Bewertetes Schalldämmmaß Rw,bau,ref = 64,4 dB

Bemessung der Tragfähigkeit als unbewehrte Betonwand nach DIN EN 1992-1-1:2011-01 und
DIN EN 1992-1-1/NA:2013-04

Hersteller:
Hörl & Hartmann Ziegeltechnik GmbH & Co. KG
Pellheimer Straße 17
85221 Dachau
Tel: 08131-555-0
Fax: 08131-555-1299
Menge: 0,000 m2
