# UNIPOR W07 SILVACOR
Leistungsbeschreibung (GAEB DA XML 3.2, DA81)
Projekt: HH
Währung: EUR
Erstellt mit: HH GAEB Generator, 09.03.2026

## 1 UNIPOR W07 SILVACOR

### Titel 01 UNIPOR W07 SILVACOR

**01.0001 UNIPOR W07 SILVACOR d = 365 mm; 12 DF (247/365/249 mm)**
UNIPOR W07 SILVACOR
Wanddicke d = 365 mm
Plangeschliffener Hochlochziegel, Porosierung der Ziegel mit Sägemehl aus unbehandeltem Fichtenholz mit integrierter Füllung aus sortenreinen Nadelholzfasern.

Herstellen von Mauerwerk lot- und fluchtgerecht in allen Geschossen aus UNIPOR W07 SILVACOR.
Die Ziegel sind entsprechend der Leistungsbeschreibung
mit Dünnbettmörtel gedeckelt, entsprechend der Zulassung Z-17.1-1162 und der DIN EN 1996 zu vermauern unter Verwendung zugehöriger System- und Ergänzungsziegel.
Mauerwerk, mörtelfreie Stoßfugenverzahnung, Dünnbettmörtel gedeckelt.

Rohdichteklasse  0,60 kg/dm3
Festigkeitsklasse  6
Rechenwert der Wärmeleitzahl  λR = 0,07 W/(mK)
Bewertetes Schalldämmmaß Rw,bau,ref = 48,6 dB
Charakt. Mauerwerksdruckfestigkeit fk = 2,2 MN/m²

Geeignet für Erdbebenzonen nach DIN 4149  0-3

Hersteller:
Hörl & Hartmann Ziegeltechnik GmbH & Co. KG
Pellheimer Straße 17
85221 Dachau
Tel: 08131-555-0
Fax: 08131-555-1299
Menge: 0,000 m2

**01.0002 UNIPOR W07 SILVACOR d = 425 mm; 14 DF (247/425/249 mm)**
UNIPOR W07 SILVACOR
Wanddicke d = 425 mm
Plangeschliffener Hochlochziegel, Porosierung der Ziegel mit Sägemehl aus unbehandeltem Fichtenholz mit integrierter Füllung aus sortenreinen Nadelholzfasern.

Herstellen von Mauerwerk lot- und fluchtgerecht in allen Geschossen aus UNIPOR W07 SILVACOR.
Die Ziegel sind entsprechend der Leistungsbeschreibung
mit Dünnbettmörtel gedeckelt, entsprechend der Zulassung Z-17.1-1162 und der DIN EN 1996 zu vermauern unter Verwendung zugehöriger System- und Ergänzungsziegel.
Mauerwerk, mörtelfreie Stoßfugenverzahnung, Dünnbettmörtel gedeckelt.

Rohdichteklasse  0,60 kg/dm3
Festigkeitsklasse  6
Rechenwert der Wärmeleitzahl  λR = 0,07 W/(mK)
Bewertetes Schalldämmmaß Rw,bau,ref = 50,2 dB
Charakt. Mauerwerksdruckfestigkeit fk = 2,2 MN/m²

Geeignet für Erdbebenzonen nach DIN 4149  0-3

Hersteller:
Hörl & Hartmann Ziegeltechnik GmbH & Co. KG
Pellheimer Straße 17
85221 Dachau
Tel: 08131-555-0
Fax: 08131-555-1299
Menge: 0,000 m2

**01.0003 UNIPOR W07 SILVACOR d = 490 mm; 16 DF (247/490/249 mm)**
UNIPOR W07 SILVACOR
Wanddicke d = 490 mm
Plangeschliffener Hochlochziegel, Porosierung der Ziegel mit Sägemehl aus unbehandeltem Fichtenholz mit integrierter Füllung aus sortenreinen Nadelholzfasern.

Herstellen von Mauerwerk lot- und fluchtgerecht in allen Geschossen aus UNIPOR W07 SILVACOR.
Die Ziegel sind entsprechend der Leistungsbeschreibung
mit Dünnbettmörtel gedeckelt, entsprechend der Zulassung Z-17.1-1162 und der DIN EN 1996 zu vermauern unter Verwendung zugehöriger System- und Ergänzungsziegel.
Mauerwerk, mörtelfreie Stoßfugenverzahnung, Dünnbettmörtel gedeckelt.

Rohdichteklasse  0,60 kg/dm3
Festigkeitsklasse  6
Rechenwert der Wärmeleitzahl  λR = 0,07 W/(mK)
Charakt. Mauerwerksdruckfestigkeit fk = 2,2 MN/m²

Geeignet für Erdbebenzonen nach DIN 4149  0-3

Hersteller:
Hörl & Hartmann Ziegeltechnik GmbH & Co. KG
Pellheimer Straße 17
85221 Dachau
Tel: 08131-555-0
Fax: 08131-555-1299
Menge: 0,000 m2
