# UNITHERM 11 Planziegel, Z-17.11-1236
Leistungsbeschreibung (GAEB DA XML 3.2, DA81)
Projekt: HH
Währung: EUR
Erstellt mit: HH GAEB Generator, 09.03.2026

## 1 UNITHERM 11 Planziegel, Z-17.11-1236

### Titel 01 UNITHERM 11 Planziegel, Z-17.11-1236

**01.0001 UNITHERM 11 Planziegel d = 365 mm; 12 DF (247/365/249 mm)**
UNITHERM 11 Planziegel
Wanddicke d = 365 mm
Plangeschliffener Hochlochziegel, Porosierung der Ziegel mit Sägemehl aus unbehandeltem Fichtenholz;
Baustoffklasse A1.

Herstellen von Mauerwerk lot- und fluchtgerecht in allen Geschossen aus UNITHERM 11 Planziegel.
Die Ziegel sind entsprechend der Leistungsbeschreibung mit Dünnbettmörtel gedeckelt, entsprechend der Allgemeinen Bauartgenehmigung Z-17.11-1236 und der DIN EN 1996 zu vermauern, unter Verwendung zugehöriger System- und Ergänzungsziegel.
Mauerwerk, mörtelfreie Stoßfugenverzahnung, Dünnbettmörtel gedeckelt.

Rohdichteklasse  0,70 kg/dm3
Druckfestigkeitsklasse  10
Rechenwert der Wärmeleitzahl  λR = 0,11 W/(mK)
Charakt. Mauerwerksdruckfestigkeit fk = 3,8 MN/m²

Geeignet für Erdbebenzonen nach DIN 4149  0-3

Hersteller:
Hörl & Hartmann Ziegeltechnik GmbH & Co. KG
Pellheimer Straße 17
85221 Dachau
Tel: 08131-555-0
Fax: 08131-555-1299
Menge: 0,000 m2

**01.0002 UNITHERM 11 Planziegel d = 425 mm; 14 DF (247/425/249 mm)**
UNITHERM 11 Planziegel
Wanddicke d = 425 mm
Plangeschliffener Hochlochziegel, Porosierung der Ziegel mit Sägemehl aus unbehandeltem Fichtenholz;
Baustoffklasse A1.

Herstellen von Mauerwerk lot- und fluchtgerecht in allen Geschossen aus UNITHERM 11 Planziegel.
Die Ziegel sind entsprechend der Leistungsbeschreibung mit Dünnbettmörtel gedeckelt, entsprechend der Allgemeinen Bauartgenehmigung Z-17.11-1236 und der DIN EN 1996 zu vermauern, unter Verwendung zugehöriger System- und Ergänzungsziegel.
Mauerwerk, mörtelfreie Stoßfugenverzahnung, Dünnbettmörtel gedeckelt.

Rohdichteklasse  0,70 kg/dm3
Druckfestigkeitsklasse  10
Rechenwert der Wärmeleitzahl  λR = 0,11 W/(mK)
Charakt. Mauerwerksdruckfestigkeit fk = 3,8 MN/m²

Geeignet für Erdbebenzonen nach DIN 4149  0-3

Hersteller:
Hörl & Hartmann Ziegeltechnik GmbH & Co. KG
Pellheimer Straße 17
85221 Dachau
Tel: 08131-555-0
Fax: 08131-555-1299
Menge: 0,000 m2
