# UNITHERM, Anfänger / Halbanfänger als verstärkter Laibungsziegel - Systemprodukt
Leistungsbeschreibung (GAEB DA XML 3.2, DA81)
Projekt: HH
Währung: EUR
Erstellt mit: HH GAEB Generator, 09.03.2026

## 1 UNITHERM, Anfänger / Halbanfänger als verstärkter Laibungsziegel - Systemprodukt

### Titel 01 UNITHERM, Anfänger / Halbanfänger als verstärkter Laibungsziegel - Systemprodukt

**01.0001 als verstärkter Laibungsziegel - Systemprodukt d = 365 mm; 6 DF (128/365/249 mm) Halbanfänger (80 St./Pal.)**
UNITHERM, Anfänger / Halbanfänger
als verstärkter Laibungsziegel - Systemprodukt
Wanddicke d = 365 mm
Plangeschliffener Hochlochziegel, Porosierung der Ziegel mit Sägemehl aus unbehandeltem Fichtenholz.

Herstellen von Fenster- und Türlaibungen, lot- und fluchtgerecht, mit den Anfänger- / Halbanfängerziegeln als Laibungsziegel mit verstärkten Innenstegen entlang der Laibungsseite.

Sichere Befestigung und Abdichtung von Fenstern und Türen nach dem „Leitfaden zur Planung und Ausführung der Montage von Fenstern und Haustüren gemäß RAL“.

Die Ziegel sind entsprechend der Leistungsbeschreibung
mit Dünnbettmörtel gedeckelt, entsprechend DIN EN 1996 zu vermauern.

Druckfestigkeitsklasse  12
Charakt. Mauerwerksdruckfestigkeit fk = 6,5 MN/m²

Geeignet für Erdbebenzonen nach DIN 4149  0-3

Hersteller:
Hörl & Hartmann Ziegeltechnik GmbH & Co. KG
Pellheimer Straße 17
85221 Dachau
Tel: 08131-555-0
Fax: 08131-555-1299
Menge: 0,000 m

**01.0002 als verstärkter Laibungsziegel - Systemprodukt d = 425 mm; 7 DF (128/425/249 mm) Halbanfänger (60 St./Pal.)**
UNITHERM, Anfänger / Halbanfänger
als verstärkter Laibungsziegel
Wanddicke d = 425 mm
Plangeschliffener Hochlochziegel, Porosierung der Ziegel mit Sägemehl aus unbehandeltem Fichtenholz.

Herstellen von Fenster- und Türlaibungen, lot- und fluchtgerecht, mit den Anfänger- / Halbanfängerziegeln als Laibungsziegel mit verstärkten Innenstegen entlang der Laibungsseite.

Sichere Befestigung und Abdichtung von Fenstern und Türen nach dem „Leitfaden zur Planung und Ausführung der Montage von Fenstern und Haustüren gemäß RAL“.

Die Ziegel sind entsprechend der Leistungsbeschreibung
mit Dünnbettmörtel gedeckelt, entsprechend der DIN EN 1996 zu vermauern.

Druckfestigkeitsklasse  12
Charakt. Mauerwerksdruckfestigkeit fk = 6,5 MN/m²

Geeignet für Erdbebenzonen nach DIN 4149  0-3

Hersteller:
Hörl & Hartmann Ziegeltechnik GmbH & Co. KG
Pellheimer Straße 17
85221 Dachau
Tel: 08131-555-0
Fax: 08131-555-1299
Menge: 0,000 m
