# W07 CORISO Systemwand
Leistungsbeschreibung (GAEB DA XML 3.2, DA81)
Projekt: HH
Währung: EUR
Erstellt mit: HH GAEB Generator, 10.03.2026

## 1 W07 CORISO Systemwand

### Titel 01 W07 CORISO Systemwand

**01.0001 W07 CORISO Systemwand d = 365 mm**
W07 CORISO Systemwand
Wanddicke d = 365 mm
Plangeschliffener Hochlochziegel, Porosierung der Ziegel mit Sägemehl aus unbehandeltem Fichtenholz mit integrierter mineralischer, nicht brennbarer Dämmstofffüllung;
Baustoffklasse A1.

Herstellen von Elementmauerwerk, laut Montageplan, lot- und fluchtgerecht in allen Geschossen aus W07 CORISO Systemwand nach Zulassung Z-17.4-1245.
Die Elemente sind entsprechend der Montageanleitung des Herstellers zu versetzen, unter Verwendung zugehöriger System- und Ergänzungsziegel.
Elementmauerwerk, mörtelfreie Stoßfugenverzahnung,
Abrechnung nach tatsächlich gelieferter Wandfläche.

Rohdichteklasse  0,65 kg/dm3
Festigkeitsklasse  6
Rechenwert der Wärmeleitzahl  λR = 0,07 W/(mK)
Bewertetes Schalldämmmaß Rw,bau,ref = 47,9 dB
Charakt. Mauerwerksdruckfestigkeit fk = 1,9 MN/m²

Geeignet für Erdbebenzonen nach DIN 4149  0-3

Hersteller:
Hörl & Hartmann Ziegeltechnik GmbH & Co. KG
Pellheimer Straße 17
85221 Dachau
Tel: 08131-555-0
Fax: 08131-555-1299
Menge: 0,000 m2

**01.0002 W07 CORISO Systemwand d = 425 mm**
W07 CORISO Systemwand
Wanddicke d = 425 mm
Plangeschliffener Hochlochziegel, Porosierung der Ziegel mit Sägemehl aus unbehandeltem Fichtenholz mit integrierter mineralischer, nicht brennbarer Dämmstofffüllung;
Baustoffklasse A1.

Herstellen von Elementmauerwerk, laut Montageplan, lot- und fluchtgerecht in allen Geschossen aus W07 CORISO Systemwand nach Zulassung Z-17.4-1245.
Die Elemente sind entsprechend der Montageanleitung des Herstellers zu versetzen, unter Verwendung zugehöriger System- und Ergänzungsziegel.
Elementmauerwerk, mörtelfreie Stoßfugenverzahnung,
Abrechnung nach tatsächlich gelieferter Wandfläche.

Rohdichteklasse  0,65 kg/dm3
Festigkeitsklasse  6
Rechenwert der Wärmeleitzahl  λR = 0,07 W/(mK)
Bewertetes Schalldämmmaß Rw,bau,ref = 49,5 dB
Charakt. Mauerwerksdruckfestigkeit fk = 1,9 MN/m²

Geeignet für Erdbebenzonen nach DIN 4149  0-3

Hersteller:
Hörl & Hartmann Ziegeltechnik GmbH & Co. KG
Pellheimer Straße 17
85221 Dachau
Tel: 08131-555-0
Fax: 08131-555-1299
Menge: 0,000 m2
