# Ziegel-Eck-Raffstorekasten Typ E, selbsttragend
Leistungsbeschreibung (GAEB DA XML 3.2, DA81)
Projekt: HH
Währung: EUR
Erstellt mit: HH GAEB Generator, 10.03.2026

## 1 Ziegel-Eck-Raffstorekasten Typ E, selbsttragend

### Titel 01 Ziegel-Eck-Raffstorekasten Typ E, selbsttragend

**01.0001 Ziegel-Eck-Raffstorekasten Typ E, d = 365 mm d = 365 mm; h = 300 mm**
Ziegel-Eck-Raffstorekasten Typ E
Für Wandstärke 365 mm
Mit Anschlagpunkten für Deckenaufhängung.

1-Ecke, 2-Ecken, 3-Ecken, 4-Ecken*

Über Öffnung(en), lichte Weite(n) _________________ cm
Laut Grundrisszeichnung

Auflagertiefe: 2 x 12 cm in Mörtelbett (mind. LM21);
Seitliche, wärmegedämmte Stirndeckel und Alu-Putzschiene außen, Profil-Wärmedämmung NEOPOR (WLG 032), vollgedämmte Auflager

Erhöhte Eigentragfähigkeit mit dreifacher Rundstahlbewehrung BSt IV

Abmessungen Paketraum: Breite 13 cm, Höhe 24 cm

System: Ziegel-Eck-Raffstore-/Jalousiekasten, Hörl & Hartmann Ziegeltechnik nach Angaben des Herstellers liefern und einbauen.

Hersteller:
Hörl & Hartmann Ziegeltechnik GmbH & Co. KG
Pellheimer Straße 17
85221 Dachau
Tel: 08131-555-0
Fax: 08131-555-1299
Menge: 0,000 m2

**01.0002 Ziegel-Eck-Raffstorekasten Typ E, d = 425 mm d = 425 mm; h = 300 mm**
Ziegel-Eck-Raffstorekasten Typ E
Für Wandstärke 425 mm
Mit Anschlagpunkten für Deckenaufhängung.

1-Ecke, 2-Ecken, 3-Ecken, 4-Ecken*

Über Öffnung(en), lichte Weite(n) _________________ cm
Laut Grundrisszeichnung

Auflagertiefe: 2 x 12 cm in Mörtelbett (mind. LM21);
Seitliche, wärmegedämmte Stirndeckel und Alu-Putzschiene außen, Profil-Wärmedämmung NEOPOR (WLG 032), vollgedämmte Auflager

Erhöhte Eigentragfähigkeit mit dreifacher Rundstahlbewehrung BSt IV

Abmessungen Paketraum: Breite 13 cm, Höhe 24 cm

System: Ziegel-Eck-Raffstore-/Jalousiekasten, Hörl & Hartmann Ziegeltechnik nach Angaben des Herstellers liefern und einbauen.

Hersteller:
Hörl & Hartmann Ziegeltechnik GmbH & Co. KG
Pellheimer Straße 17
85221 Dachau
Tel: 08131-555-0
Fax: 08131-555-1299
Menge: 0,000 Stck

**01.0003 Ziegel-Eck-Raffstorekasten Typ E, d = 490 mm d = 490 mm; h = 300 mm**
Ziegel-Eck-Raffstorekasten Typ E
Für Wandstärke 490 mm
Mit Anschlagpunkten für Deckenaufhängung.

1-Ecke, 2-Ecken, 3-Ecken, 4-Ecken*

Über Öffnung(en), lichte Weite(n) _________________ cm
Laut Grundrisszeichnung

Auflagertiefe: 2 x 12 cm in Mörtelbett (mind. LM21);
Seitliche, wärmegedämmte Stirndeckel und Alu-Putzschiene außen, Profil-Wärmedämmung NEOPOR (WLG 032), vollgedämmte Auflager

Erhöhte Eigentragfähigkeit mit dreifacher Rundstahlbewehrung BSt IV

Abmessungen Paketraum: Breite 13 cm, Höhe 24 cm

System: Ziegel-Eck-Raffstore-/Jalousiekasten, Hörl & Hartmann Ziegeltechnik nach Angaben des Herstellers liefern und einbauen.

Hersteller:
Hörl & Hartmann Ziegeltechnik GmbH & Co. KG
Pellheimer Straße 17
85221 Dachau
Tel: 08131-555-0
Fax: 08131-555-1299
Menge: 0,000 Stck
