# Ziegelplatten 1,2/12 nach DIN EN 1996
Leistungsbeschreibung (GAEB DA XML 3.2, DA81)
Projekt: HH
Währung: EUR
Erstellt mit: HH GAEB Generator, 10.03.2026

## 1 Ziegelplatten 1,2/12 nach DIN EN 1996

### Titel 01 Ziegelplatten 1,2/12 nach DIN EN 1996

**01.0001 Ziegelplatten 1,2/12 d = 60 mm; SF (400/60/238 mm)**
Ziegelplatten 1,2/12
Wanddicke d = 60 mm
Porosierung der Ziegel mit Sägemehl aus unbehandeltem Fichtenholz.
Herstellen von Mauerwerk lot- und fluchtgerecht in allen Geschossen aus Ziegelplatten 1,2/12 nach DIN EN 1996.
Die Ziegel sind entsprechend der Leistungsbeschreibung mit MG IIa, entsprechend DIN EN 1996 zu vermauern.
Mauerwerk, vermörtelte Stoßfuge, Normalmörtel MG IIa

Rohdichteklasse  1,2 kg/dm3
Druckfestigkeitsklasse  12
Rechenwert der Wärmeleitzahl  λR = 0,50 W/(mK)
Charakteristische Mauerwerksdruckfestigkeit fk = 5,0 MN/m²

Hersteller:
Hörl & Hartmann Ziegeltechnik GmbH & Co. KG
Pellheimer Straße 17
85221 Dachau
Tel: 08131-555-0
Fax: 08131-555-1299
Menge: 0,000 m2
